# Tubo de policloreto de vinilo orientado (PVC-O), de 110 mm de diâmetro exterior, PN=12,5 atm, URATOP "ADEQUA"

- Propriedade do ficheiro: CYPE INGENIEROS, S.A.
- Formato: FIEBDC-3/2002
- Moeda: EUR
- Custos indirectos: 3.00 %
- IVA: 23.00 %

**IUA030** m Tubo de policloreto de vinilo orientado (PVC-O), de 110 mm de diâmetro exterior, PN=12,5 atm, URATOP "ADEQUA".
Fornecimento e montagem de tubo de policloreto de vinilo orientado (PVC-O), de 110 mm de diâmetro exterior, PN=12,5 atm e 2 mm de espessura, URATOP "ADEQUA", para abastecimento e distribuição, cor azul RAL 5015, para união por copa com junta elástica de EPDM. Incluindo p/p de juntas de borracha e lubrificante para montagem. Totalmente montado, ligado e testado pela empresa instaladora através dos respectivos ensaios (incluídos neste preço).
Inclui: Marcação. Colocação do tubo. Realização de ensaios.
Critério de medição de projecto: Comprimento medido segundo documentação gráfica de Projecto.
Critério de medição de obra: Medir-se-á o comprimento realmente executado segundo especificações de Projecto.

| Código | Un | Descrição | Rendimento | Preço | Importância |
|---|---|---|---|---|---|
| mt37tvq030v | m | Tubo de policloreto de vinilo orientado (PVC-O), de 110 mm de diâmetro exterior, PN=12,5 atm e 2 mm de espessura, URATOP "ADEQUA", para abastecimento e distribuição, cor azul RAL 5015, para união por copa com junta elástica de EPDM, segundo ISO 16422, inclusive p/p de juntas de borracha. (material) | 1.000 | 8.62 | 8.62 |
| mt11ade100b | kg | Lubrificante para união através de junta elástica de tubos e acessórios, "ADEQUA". (material) | 0.002 | 10.21 | 0.02 |
| mq04cag010a | h | Camião com grua de carga máxima 6 t. (equipamento) | 0.022 | 50.01 | 1.10 |
| mo008 | h | Oficial de 1ª canalizador. (mão de obra) | 0.059 | 17.41 | 1.03 |
| mo107 | h | Ajudante de canalizador. (mão de obra) | 0.059 | 16.42 | 0.97 |
| % | % | Custos directos complementares | 2 % | 11.74 | 0.23 |
|  |  | Custos directos |  |  | 11.97 |
