# Ramal de ligação enterrado à rede de rega de 2 m de comprimento

- Propriedade do ficheiro: CYPE INGENIEROS, S.A.
- Formato: FIEBDC-3/2002
- Moeda: EUR
- Custos indirectos: 3.00 %
- IVA: 23.00 %

**IUR010** Ud Ramal de ligação enterrado à rede de rega de 2 m de comprimento, formada por tubo de polietileno PE 40, de 20 mm de diâmetro exterior, PN=10 atm e 2,8 mm de espessura e válvula de corte alojada na caixa de visita pré-fabricada de polipropileno.
Fornecimento e instalação do ramal de ligação enterrado à rede de rega de 2 m de comprimento, que une a rede geral de distribuição de água de rega da empresa abastecedora com a rede de abastecimento e distribuição interior, formada por tubo de polietileno PE 40, de 20 mm de diâmetro exterior, PN=10 atm e 2,8 mm de espessura, colocada sobre leito de areia de 15 cm de espessura, no fundo da vala previamente escavada, devidamente compactada e nivelada com apiloador (saltitão) de condução manual, enchimento lateral compactando até metade do diâmetro do tubo e posterior enchimento com a mesma areia até 10 cm por cima da geratriz superior do tubo; dispositivo de tomada em carga colocada sobre a rede geral de distribuição que serve de ligação entre o ramal de ligação e a rede; válvula de corte de 1/2" de diâmetro, situada fora dos limites da propriedade, alojada na caixa de visita pré-fabricada de polipropileno de 30x30x30 cm, colocada sobre base de betão simples C20/25 (X0(P); D25; S2; Cl 1,0) de 15 cm de espessura. Incluindo p/p de acessórios, e ligação à rede. Sem incluir a ruptura e restauração do pavimento existente, a escavação nem o posterior enchimento principal. Totalmente montado, ligado e testado.
Inclui: Implantação do ramal de ligação, coordenado com as restantes instalações ou elementos que possam ter interferências. Eliminação das terras soltas do fundo da escavação. Betonagem e compactação do betão na execução da base. Colocação da caixa pré-fabricada. Descarga da areia no fundo da vala. Colocação da tubagem. Montaje de la llave de corte sobre la acometida. Colocação da tampa. Execução do enchimento envolvente. União do ramal de ligação com a rede geral do município.
Critério de medição de projecto: Número de unidades previstas, segundo documentação gráfica de Projecto.
Critério de medição de obra: Medir-se-á o número de unidades realmente executadas segundo especificações de Projecto.

| Código | Un | Descrição | Rendimento | Preço | Importância |
|---|---|---|---|---|---|
| mt10hmf020fa | m³ | Betão simples C20/25 (X0(P); D25; S2; Cl 1,0), fabricado em central, segundo NP EN 206-1. (material) | 0.111 | 94.78 | 10.52 |
| mt11arp100a | Ud | Caixa de passagem de polipropileno, 30x30x30 cm. (material) | 1.000 | 29.74 | 29.74 |
| mt11arp050c | Ud | Tampa de PVC, para caixas de abastecimento de água de 30x30 cm. (material) | 1.000 | 18.21 | 18.21 |
| mt01ara010 | m³ | Areia de 0 a 5 mm de diâmetro. (material) | 0.212 | 12.10 | 2.57 |
| mt37tpa012a | Ud | Abraçadeira de tomada em carga de PP, para tubo de polietileno, de 20 mm de diâmetro exterior, segundo EN ISO 15874-3. (material) | 1.000 | 1.34 | 1.34 |
| mt37tpa009a | m | Ramal de ligação de polietileno PE 40, de 20 mm de diâmetro exterior, PN=10 atm e 2,8 mm de espessura, segundo NP EN 12201-2, inclusive p/p de acessórios de ligação e peças especiais. (material) | 2.000 | 1.07 | 2.14 |
| mt37sve030b | Ud | Válvula de esfera de latão niquelado para enroscar de 1/2", com manípulo de encaixe quadrado. (material) | 1.000 | 3.93 | 3.93 |
| mo020 | h | Oficial de 1ª construção. (mão de obra) | 0.108 | 16.85 | 1.82 |
| mo113 | h | Operário não qualificado construção. (mão de obra) | 0.108 | 15.82 | 1.71 |
| mo008 | h | Oficial de 1ª canalizador. (mão de obra) | 3.662 | 17.41 | 63.76 |
| mo107 | h | Ajudante de canalizador. (mão de obra) | 1.831 | 16.42 | 30.07 |
| % | % | Custos directos complementares | 4 % | 165.81 | 6.63 |
|  |  | Custos directos |  |  | 172.44 |
