# Tubagens de abastecimento e distribuição de água de rega formada por tubo de polietileno PE 40 de cor preta com bandas azuis, de 20 mm de diâmetro exterior e 2,8 mm de espessura, PN=10 atm, enterrada

- Propriedade do ficheiro: CYPE INGENIEROS, S.A.
- Formato: FIEBDC-3/2002
- Moeda: EUR
- Custos indirectos: 3.00 %
- IVA: 23.00 %

**IUR020** m Tubagens de abastecimento e distribuição de água de rega formada por tubo de polietileno PE 40 de cor preta com bandas azuis, de 20 mm de diâmetro exterior e 2,8 mm de espessura, PN=10 atm, enterrada.
Fornecimento e instalação de tubagem de abastecimento e distribuição de água de rega, formada por tubo de polietileno PE 40 de cor preta com bandas azuis, de 20 mm de diâmetro exterior e 2,8 mm de espessura, PN=10 atm, enterrada, colocada sobre leito de areia de 10 cm de espessura, devidamente compactada e nivelada com apiloador (saltitão) de condução manual, enchimento lateral compactando até metade do diâmetro do tubo e posterior enchimento com a mesma areia até 10 cm por cima da geratriz superior do tubo, sem incluir a escavação nem o posterior enchimento principal das valas. Inclusive p/p de acessórios de ligação e. Totalmente montada, ligada e testada.
Inclui: Marcação. Eliminação das terras soltas do fundo da escavação. Descarga da areia no fundo da vala. Colocação da tubagem. Execução do enchimento envolvente.
Critério de medição de projecto: Comprimento medido segundo documentação gráfica de Projecto.
Critério de medição de obra: Medir-se-á o comprimento realmente executado segundo especificações de Projecto.

| Código | Un | Descrição | Rendimento | Preço | Importância |
|---|---|---|---|---|---|
| mt01ara010 | m³ | Areia de 0 a 5 mm de diâmetro. (material) | 0.088 | 12.10 | 1.06 |
| mt37tpa030ac | m | Tubo de polietileno PE 40 de cor preta com bandas azuis, de 20 mm de diâmetro exterior e 2,8 mm de espessura, PN=10 atm, segundo NP EN 12201-2, com o preço incrementado em 10% relativamente a acessórios e peças especiais. (material) | 1.000 | 1.18 | 1.18 |
| mo020 | h | Oficial de 1ª construção. (mão de obra) | 0.051 | 16.85 | 0.86 |
| mo113 | h | Operário não qualificado construção. (mão de obra) | 0.051 | 15.82 | 0.81 |
| mo008 | h | Oficial de 1ª canalizador. (mão de obra) | 0.043 | 17.41 | 0.75 |
| % | % | Custos directos complementares | 2 % | 4.66 | 0.09 |
|  |  | Custos directos |  |  | 4.75 |
