# Colector enterrado em terreno não agressivo, formado por tubo de PVC liso, série SN-4, rigidez anelar nominal 4 kN/m², de 160 mm de diâmetro exterior

- Propriedade do ficheiro: CYPE INGENIEROS, S.A.
- Formato: FIEBDC-3/2002
- Moeda: EUR
- Custos indirectos: 3.00 %
- IVA: 23.00 %

**IUS011** m Colector enterrado em terreno não agressivo, formado por tubo de PVC liso, série SN-4, rigidez anelar nominal 4 kN/m², de 160 mm de diâmetro exterior.
Fornecimento e montagem de colector enterrado em terreno não agressivo, formado por tubo de PVC liso, série SN-4, rigidez anelar nominal 4 kN/m², de 160 mm de diâmetro exterior e secção circular, com uma pendente mínima de 1,00% para a drenagem de águas residuais e 0,50% para a drenagem de águas pluviais, para conduta de saneamento sem pressão, colocado sobre camada ou leito de areia de 10 cm de espessura, devidamente compactada e nivelada com apiloador (saltitão) de condução manual, enchimento lateral compactando até metade do diâmetro do tubo e posterior enchimento com a mesma areia até 30 cm por cima da geratriz superior. Incluindo p/p de acessórios, peças especiais, cola para montagem, sem incluir a escavação nem o posterior enchimento das valas. Totalmente montado, ligado e testado através dos respectivos ensaios (incluídos neste preço).
Inclui: Marcação do traçado da conduta com as respectivas pendentes. Eliminação das terras soltas do fundo da escavação. Disposição de tubos e peças especiais. Descarga da areia no fundo da vala. Colocação dos colectores no fundo da vala. Montagem da instalação. Limpeza da zona a unir com o líquido de limpeza, aplicação do adesivo e encaixe das peças. Realização de ensaios. Execução do enchimento envolvente.
Critério de medição de projecto: Comprimento medido em projecção horizontal, pelo interior de caixas ou outros elementos de união, segundo documentação gráfica de Projecto.
Critério de medição de obra: Medir-se-á, em projecção horizontal, o comprimento realmente executado segundo especificações de Projecto, entre faces interiores de caixas e outros elementos de união, incluindo os tramos ocupados por peças especiais.

| Código | Un | Descrição | Rendimento | Preço | Importância |
|---|---|---|---|---|---|
| mt11tpb030c | m | Tubo de PVC liso, para saneamento enterrado sem pressão, série SN-4, rigidez anelar nominal 4 kN/m², de 160 mm de diâmetro exterior e 4 mm de espessura, segundo NP EN 1401-1. (material) | 1.050 | 6.58 | 6.91 |
| mt01ara010 | m³ | Areia de 0 a 5 mm de diâmetro. (material) | 0.294 | 12.10 | 3.56 |
| mq01ret020b | h | Retroescavadora sobre pneus, de 70 kW. (equipamento) | 0.034 | 36.86 | 1.25 |
| mq02rop020 | h | Apiloador (Saltitão) de condução manual, de 80 kg, com placa de 30x30 cm. (equipamento) | 0.237 | 3.54 | 0.84 |
| mo041 | h | Oficial de 1ª construção de obra civil. (mão de obra) | 0.166 | 16.85 | 2.80 |
| mo087 | h | Ajudante de construção de obra civil. (mão de obra) | 0.079 | 16.45 | 1.30 |
| % | % | Custos directos complementares | 2 % | 16.66 | 0.33 |
|  |  | Custos directos |  |  | 16.99 |
