# Câmara de inspecção com escada de PVC corrugado

- Propriedade do ficheiro: CYPE INGENIEROS, S.A.
- Formato: FIEBDC-3/2002
- Moeda: EUR
- Custos indirectos: 3.00 %
- IVA: 23.00 %

**IUS065** Ud Câmara de inspecção com escada de PVC corrugado, de diâmetro nominal 1000 mm e altura nominal 3 m, para colector de 160 mm de diâmetro, série Sanecor "ADEQUA", sobre base de 30 cm de espessura de betão armado C35/45 (XC4(P) + XA2(P); D25; S2; Cl 0,2), encastre do corpo do colector 10 cm na referida base, ligeiramente armada com malha electrossoldada AR82 100x300 mm de aço A500 EL, laje em torno da boca do cone de 150x150 cm e 20 cm de espessura de betão armado C30/37 (X0(P); D25; S2; Cl 0,4) com malha electrossoldada AR82 100x300 mm de aço A500 EL, com fecho de tampa circular e aro de ferro fundido classe B-125 segundo NP EN 124, instalada em passeios, zonas pedonais ou estacionamentos comunitários.
Execução de câmara de inspecção com escada de diâmetro nominal 1000 mm e altura nominal 3 m, para colector de 160 mm de diâmetro, série Sanecor "ADEQUA", totalmente estanque segundo norma EN 476, composto por corpo de PVC de dupla parede, a exterior corrugada e a interior lisa, cor telha RAL 8023, rigidez anelar nominal 8 kN/m², com os degraus instalados, cego (sem furos pré-fabricados, de modo que os ramais de ligação e entroncamentos do colector sejam perfurados e fabricados in situ), e cone redutor de polietileno de alta densidade, de 600 mm de diâmetro nominal na boca, para colocar sobre o corpo da câmara, sobre base de 30 cm de espessura de betão armado C35/45 (XC4(P) + XA2(P); D25; S2; Cl 0,2), encastre do corpo do colector 10 cm na referida base, ligeiramente armada com malha electrossoldada AR82 100x300 mm de aço A500 EL, laje em torno da boca do cone de 150x150 cm e 20 cm de espessura de betão armado C30/37 (X0(P); D25; S2; Cl 0,4) com malha electrossoldada AR82 100x300 mm de aço A500 EL, com fecho de tampa circular e aro de ferro fundido classe B-125 segundo NP EN 124, instalada em passeios, zonas pedonais ou estacionamentos comunitários. Incluindo preparação do fundo da escavação, união dos colectores com a câmara, fixação de aro, ajuste entre tampa e aro e nivelamento da tampa com o pavimento. Totalmente montada, ligada e testada sem incluir a escavação nem o enchimento do tardoz.
Inclui: Marcação da câmara de inspecção em planta e corte. Eliminação das terras soltas do fundo da escavação. Colocação da malha electrossoldada para a base. Betonagem e compactação do betão na execução da base. Colocação da malha electrossoldada para a laje, em torno da boca do cone. Betonagem e compactação do betão. Colocação de aro, tampa amovível e acessórios.
Critério de medição de projecto: Número de unidades previstas, segundo documentação gráfica de Projecto.
Critério de medição de obra: Medir-se-á o número de unidades realmente executadas segundo especificações de Projecto.

| Código | Un | Descrição | Rendimento | Preço | Importância |
|---|---|---|---|---|---|
| mt10haf020bElla | m³ | Betão C35/45 (XC4(P) + XA2(P); D25; S2; Cl 0,2), fabricado em central, segundo NP EN 206-1. (material) | 0.530 | 100.27 | 53.14 |
| mt07ame020llc | m² | Malha electrossoldada AR82 100x300 mm, com arames longitudinais de 8,2 mm de diâmetro e arames transversais de 6,5 mm de diâmetro, aço A500 EL. (material) | 3.232 | 5.32 | 17.19 |
| mt11ade040od | Ud | Câmara de inspecção com escada de diâmetro nominal 1000 mm e altura nominal 3 m, para colector de 160 mm de diâmetro, série Sanecor "ADEQUA", totalmente estanque segundo norma EN 476, composto por corpo de PVC de dupla parede, a exterior corrugada e a interior lisa, cor telha RAL 8023, rigidez anelar nominal 8 kN/m², com os degraus instalados, cego (sem furos pré-fabricados, de modo que os ramais de ligação e entroncamentos do colector sejam perfurados e fabricados in situ), e cone redutor de polietileno de alta densidade, de 600 mm de diâmetro nominal na boca, para colocar sobre o corpo da câmara. (material) | 1.000 | 1038.50 | 1038.50 |
| mt10hmf020ja | m³ | Betão simples C30/37 (X0(P); D25; S2; Cl 0,4), fabricado em central, segundo NP EN 206-1. (material) | 0.293 | 108.23 | 31.71 |
| mt46tpr010a | Ud | Tampa circular e aro de ferro fundido dúctil de 660 mm de diâmetro exterior e 40 mm de altura, passagem livre de 550 mm, para câmara, classe B-125 segundo NP EN 124. Tampa revestida com tinta betuminosa e aro sem fecho nem junta. (material) | 1.000 | 47.09 | 47.09 |
| mq04cag010a | h | Camião com grua de carga máxima 6 t. (equipamento) | 0.258 | 50.01 | 12.90 |
| mo041 | h | Oficial de 1ª construção de obra civil. (mão de obra) | 2.010 | 16.85 | 33.87 |
| mo087 | h | Ajudante de construção de obra civil. (mão de obra) | 1.005 | 16.45 | 16.53 |
| % | % | Custos directos complementares | 2 % | 1250.93 | 25.02 |
|  |  | Custos directos |  |  | 1275.95 |
