# Calha pré-fabricada de PVC

- Propriedade do ficheiro: CYPE INGENIEROS, S.A.
- Formato: FIEBDC-3/2002
- Moeda: EUR
- Custos indirectos: 3.00 %
- IVA: 23.00 %

**IUS082** m Calha pré-fabricada de PVC, de 500 mm de comprimento, 130 mm de largura e 90 mm de altura, cinzento, com ligações de Ø 50 mm, Ø 75 mm, e Ø 80 mm, CAN-130-GP "ADEQUA", com grelha transitável classe A-15 segundo NP EN 124 e EN 1433, de polipropileno, de 130 mm de largura e 500 mm de comprimento, cinzento, RG-130-G.
Formação de calha pré-fabricada de PVC, de 500 mm de comprimento, 130 mm de largura e 90 mm de altura, cinzento, com ligações de Ø 50 mm, Ø 75 mm, e Ø 80 mm, CAN-130-GP "ADEQUA", com grelha transitável classe A-15 segundo NP EN 124 e EN 1433, de polipropileno, de 130 mm de largura e 500 mm de comprimento, cinzento, RG-130-G, realizado sobre base de betão simples C20/25 (X0(P); D25; S2; Cl 1,0) de 10 cm de espessura. Inclusive p/p de peças especiais, fixação, sifão em linha visitável colocado à saída do sumidouro para garantir a vedação hidráulica, incluindo o enchimento do tardoz e sem incluir a escavação. Totalmente montado, ligado à rede geral de drenagem e testado.
Inclui: Marcação do traçado do sumidouro. Eliminação das terras soltas no fundo previamente escavado. Betonagem e compactação do betão na execução da base. Montagem dos acessórios na calha. Colocação do sumidouro sobre a base de betão. Execução de aberturas para ligação de tubos. União e ajuste das juntas da tubagem ao sumidouro. Colocação do sifão em linha.
Critério de medição de projecto: Comprimento medido em projecção horizontal, segundo documentação gráfica de Projecto.
Critério de medição de obra: Medir-se-á, em projecção horizontal, o comprimento realmente executado segundo especificações de Projecto.

| Código | Un | Descrição | Rendimento | Preço | Importância |
|---|---|---|---|---|---|
| mt10hmf020fa | m³ | Betão simples C20/25 (X0(P); D25; S2; Cl 1,0), fabricado em central, segundo NP EN 206-1. (material) | 0.043 | 94.78 | 4.08 |
| mt11cnq010a | Ud | Calha pré-fabricada de PVC, de 500 mm de comprimento, 130 mm de largura e 90 mm de altura, cinzento, com ligações de Ø 50 mm, Ø 75 mm, e Ø 80 mm, CAN-130-GP "ADEQUA", inclusive p/p de peças especiais. (material) | 2.000 | 6.35 | 12.70 |
| mt11cnq015k | Ud | Grelha transitável classe A-15 segundo NP EN 124 e EN 1433, de polipropileno, de 130 mm de largura e 500 mm de comprimento, cinzento, RG-130-G "ADEQUA", para calha pré-fabricada de PVC. (material) | 2.000 | 7.75 | 15.50 |
| mt11pvq010a | Ud | Sifão em linha, visitável, de PVC-U, cor cinzento, SD-VX "ADEQUA", de 110 mm de diâmetro, com duas embocaduras, uma de entrada e outra de saída, com ampliações excêntricas macho-fêmea de 110-125 mm de diâmetro e duas tampas de 100 mm de diâmetro para inspecção de cada câmara por separado. (material) | 1.000 | 72.79 | 72.79 |
| mo041 | h | Oficial de 1ª construção de obra civil. (mão de obra) | 0.377 | 16.85 | 6.35 |
| mo087 | h | Ajudante de construção de obra civil. (mão de obra) | 0.188 | 16.45 | 3.09 |
| % | % | Custos directos complementares | 2 % | 114.51 | 2.29 |
|  |  | Custos directos |  |  | 116.80 |
