# Vala drenante preenchida com brita filtrante não seleccionada

- Propriedade do ficheiro: CYPE INGENIEROS, S.A.
- Formato: FIEBDC-3/2002
- Moeda: EUR
- Custos indirectos: 3.00 %
- IVA: 23.00 %

## A Acondicionamento do terreno

### AS Redes de drenagem horizontais

#### ASD Drenagens

**ASD010** m Vala drenante preenchida com brita filtrante não seleccionada, em que no fundo se coloca um tubo ranhurado de PVC de dupla parede, a exterior corrugada e a interior lisa, cor telha RAL 8023, com ranhurado ao longo de um arco de 220°, de 200 mm de diâmetro, "ADEQUA".
Fornecimento e montagem de tubagem enterrada com uma pendente mínima de 0,50%, para captação de águas subterrâneas, de tubo ranhurado de PVC de dupla parede, a exterior corrugada e a interior lisa, cor telha RAL 8023, com ranhurado ao longo de um arco de 220° no vale do corrugado, para drenagem, rigidez anelar nominal 4 kN/m², de 200 mm de diâmetro, segundo NP EN 13476-1, "ADEQUA", comprimento nominal 6 m, união por copa com junta elástica de EPDM, colocada sobre base de betão simples C20/25 (X0(P); D25; S2; Cl 1,0), de 10 cm de espessura, em forma de meia cana para receber o tubo e formar as pendentes. Inclusive p/p de juntas; enchimento lateral e superior até 25 cm por cima da geratriz superior do tubo com brita filtrante não seleccionada, sem incluir a escavação nem o posterior enchimento principal das valas por cima da brita filtrante. Totalmente montada, ligada à rede de saneamento e testada.
Inclui: Marcação do traçado da conduta com as respectivas pendentes. Execução da base de betão. Descida e colocação dos tubos no fundo da vala. Montagem e instalação da tubagem. Ejecución del relleno envolvente.
Critério de medição de projecto: Comprimento medido em projecção horizontal, segundo documentação gráfica de Projecto.
Critério de medição de obra: Medir-se-á, em projecção horizontal, o comprimento realmente executado segundo especificações de Projecto.

| Código | Un | Descrição | Rendimento | Preço | Importância |
|---|---|---|---|---|---|
| mt10hmf020fa | m³ | Betão simples C20/25 (X0(P); D25; S2; Cl 1,0), fabricado em central, segundo NP EN 206-1. (material) | 0.066 | 93.72 | 6.19 |
| mt11tdv015y | m | Tubo ranhurado de PVC de dupla parede, a exterior corrugada e a interior lisa, cor telha RAL 8023, com ranhurado ao longo de um arco de 220° no vale do corrugado, para drenagem, rigidez anelar nominal 4 kN/m², de 200 mm de diâmetro, segundo NP EN 13476-1, "ADEQUA", comprimento nominal 6 m, união por copa com junta elástica de EPDM, inclusive p/p de juntas. (material) | 1.020 | 13.61 | 13.88 |
| mt11ade100b | kg | Lubrificante para união através de junta elástica de tubos e acessórios, "ADEQUA". (material) | 0.005 | 10.23 | 0.05 |
| mt01ard030b | t | Brita filtrante não seleccionada. (material) | 0.418 | 9.50 | 3.97 |
| au00auh040 |  | Vibrador de betão, eléctrico. | 1.000 | 0.00 | 0.00 |
| mo020 | h | Oficial de 1ª construção. (mão de obra) | 0.151 | 16.85 | 2.54 |
| mo112 | h | Operário especializado construção. (mão de obra) | 0.303 | 16.32 | 4.94 |
| % | % | Custos directos complementares | 2 % | 31.57 | 0.63 |
|  |  | Custos directos |  |  | 32.20 |
