# Tubagem para ramal de distribuição de abastecimento de água, colocada superficialmente, constituída por tubo de polietileno reticulado (PE-X), série 5, de 20 mm de diâmetro exterior, PN=6 atm

- Propriedade do ficheiro: CYPE INGENIEROS, S.A.
- Formato: FIEBDC-3/2002
- Moeda: EUR
- Custos indirectos: 3.00 %
- IVA: 23.00 %

## I Instalações

### IF Abastecimento de água

#### IFM Ramais de distribuição

**IFM005** m Tubagem para ramal de distribuição de abastecimento de água, colocada superficialmente, constituída por tubo de polietileno reticulado (PE-X), série 5, de 20 mm de diâmetro exterior, PN=6 atm.
Fornecimento e montagem de tubagem para ramal de distribuição de abastecimento de água, colocada superficialmente e fixada ao paramento, formada por tubo de polietileno reticulado (PE-X), série 5, de 20 mm de diâmetro exterior, PN=6 atm e 1,9 mm de espessura, fornecido em rolos. Incluindo p/p de material auxiliar para montagem e fixação, acessórios e peças especiais. Totalmente montada, ligada e testada pela empresa instaladora através dos respectivos ensaios (incluídos neste preço).
Inclui: Marcação do traçado das tubagens. Colocação e fixação de tubos, acessórios e peças especiais. Realização de ensaios.
Critério de medição de projecto: Comprimento medido segundo documentação gráfica de Projecto.
Critério de medição de obra: Medir-se-á o comprimento realmente executado segundo especificações de Projecto.

| Código | Un | Descrição | Rendimento | Preço | Importância |
|---|---|---|---|---|---|
| mt37tpu400b | Ud | Material auxiliar para montagem e fixação das tubagens de polietileno reticulado (PE-X), série 5, de 20 mm de diâmetro exterior, fornecido em rolos. (material) | 1.000 | 0.10 | 0.10 |
| mt37tpu010bd | m | Tubo de polietileno reticulado (PE-X), série 5, de 20 mm de diâmetro exterior, PN=6 atm e 1,9 mm de espessura, fornecido em rolos, segundo NP EN ISO 15875-2, com o preço incrementado em 15% relativamente a acessórios e peças especiais. (material) | 1.000 | 2.29 | 2.29 |
| op00ato010 |  | Aparafusadora. | 1.000 | 0.00 | 0.00 |
| op00mar010 |  | Martelo. | 1.000 | 0.00 | 0.00 |
| op00tal010 |  | Berbequim. | 1.000 | 0.00 | 0.00 |
| mo008 | h | Oficial de 1ª canalizador. (mão de obra) | 0.040 | 17.41 | 0.70 |
| mo107 | h | Ajudante de canalizador. (mão de obra) | 0.040 | 16.42 | 0.66 |
| % | % | Custos directos complementares | 2 % | 3.75 | 0.08 |
|  |  | Custos directos |  |  | 3.83 |
