# Tubo de queda circular de PVC, Plunia TC-90-3B "ADEQUA", de Ø 90 mm, cor branca RAL 9016

- Propriedade do ficheiro: CYPE INGENIEROS, S.A.
- Formato: FIEBDC-3/2002
- Moeda: EUR
- Custos indirectos: 3.00 %
- IVA: 23.00 %

## I Instalações

### IS Drenagem de águas

#### ISB Tubos de queda

**ISB020** m Tubo de queda circular de PVC, Plunia TC-90-3B "ADEQUA", de Ø 90 mm, cor branca RAL 9016.
Fornecimento e montagem de tubo de queda circular de PVC, Plunia TC-90-3B "ADEQUA", de Ø 90 mm, cor branca RAL 9016, para recolha de águas, formada por peças pré-formadas, com sistema de união por encaixe e colado com adesivo, colocadas com abraçadeiras metálicas, instalada no exterior do edifício. Incluindo p/p de curvas, suportes e peças especiais. Totalmente montado, ligado e testado pela empresa instaladora através dos respectivos ensaios (incluídos neste preço).
Inclui: Marcação do traçado da conduta. Disposição de tubos e peças especiais. Marcação da localização das abraçadeiras. Fixação das abraçadeiras. Montagem do conjunto, começando pelo extremo superior. Resolução das uniões entre peças. Realização de ensaios.
Critério de medição de projecto: Comprimento medido segundo documentação gráfica de Projecto.
Critério de medição de obra: Medir-se-á o comprimento realmente executado segundo especificações de Projecto.

| Código | Un | Descrição | Rendimento | Preço | Importância |
|---|---|---|---|---|---|
| mt36cau060a | m | Tubo de queda circular de PVC, Plunia TC-90-3B "ADEQUA", de Ø 90 mm, cor branca RAL 9016, segundo NP EN 12200-1, inclusive p/p de ligações, curvas e peças especiais. (material) | 1.100 | 7.78 | 8.56 |
| mt36cau061g | Ud | Abraçadeira com fecho para tubo de queda circular de PVC, COL-90-B "ADEQUA", de 90 mm de diâmetro, cor branca RAL 9016, segundo NP EN 12200-1. (material) | 0.500 | 1.26 | 0.63 |
| mt36cau030 | Ud | Material auxiliar para caleiras e tubos de queda de instalações de evacuação de PVC, "ADEQUA". (material) | 0.250 | 1.92 | 0.48 |
| op00ato010 |  | Aparafusadora. | 1.000 | 0.00 | 0.00 |
| op00mar010 |  | Martelo. | 1.000 | 0.00 | 0.00 |
| op00tal010 |  | Berbequim. | 1.000 | 0.00 | 0.00 |
| mo008 | h | Oficial de 1ª canalizador. (mão de obra) | 0.100 | 17.41 | 1.74 |
| mo107 | h | Ajudante de canalizador. (mão de obra) | 0.100 | 16.42 | 1.64 |
| % | % | Custos directos complementares | 2 % | 13.05 | 0.26 |
|  |  | Custos directos |  |  | 13.31 |
