# Colector suspenso de PVC, série B de 125 mm de diâmetro, união colada com adesivo

- Propriedade do ficheiro: CYPE INGENIEROS, S.A.
- Formato: FIEBDC-3/2002
- Moeda: EUR
- Custos indirectos: 3.00 %
- IVA: 23.00 %

## I Instalações

### IS Drenagem de águas

#### ISS Colectores suspensos

**ISS010** m Colector suspenso de PVC, série B de 125 mm de diâmetro, união colada com adesivo.
Fornecimento e instalação de colector suspenso de rede horizontal, formado por tubo PVC, série B de 125 mm de diâmetro e 3,2 mm de espessura, com uma pendente mínima de 1,00% para a drenagem de águas residuais (a baixa e alta temperatura) e 0,50% para a drenagem de águas pluviais no interior da estrutura dos edifícios. Incluindo p/p de material auxiliar para montagem e fixação, acessórios e peças especiais colocadas através de união colada com adesivo. Totalmente montado, ligado e testado pela empresa instaladora através dos respectivos ensaios (incluídos neste preço).
Inclui: Marcação do traçado do colector. Colocação de tubos, acessórios e peças especiais. Marcação da localização do material auxiliar para a montagem e fixação à obra. Fixação do material auxiliar para montagem e fixação à obra. Montagem da instalação. Limpeza da zona a unir com o líquido de limpeza, aplicação do adesivo e encaixe das peças. Realização de ensaios.
Critério de medição de projecto: Comprimento medido em projecção horizontal, segundo documentação gráfica de Projecto.
Critério de medição de obra: Medir-se-á, em projecção horizontal, a superfície realmente executada segundo especificações de Projecto.

| Código | Un | Descrição | Rendimento | Preço | Importância |
|---|---|---|---|---|---|
| mt36tit400h | Ud | Material auxiliar para montagem e fixação das tubagens de PVC, série B, de 125 mm de diâmetro. (material) | 1.000 | 1.62 | 1.62 |
| mt36tit010hj | m | Tubo de PVC, série B, de 125 mm de diâmetro e 3,2 mm de espessura, segundo NP EN 1329-1, com o preço incrementado em 45% relativamente a acessórios e peças especiais. (material) | 1.050 | 15.71 | 16.50 |
| mt11var009 | l | Líquido de limpeza para colagem com adesivo de tubos e acessórios de PVC. (material) | 0.058 | 12.22 | 0.71 |
| mt11var010 | l | Cola para tubos e acessórios de PVC. (material) | 0.046 | 18.62 | 0.86 |
| op00ato010 |  | Aparafusadora. | 1.000 | 0.00 | 0.00 |
| op00mar010 |  | Martelo. | 1.000 | 0.00 | 0.00 |
| op00tal010 |  | Berbequim. | 1.000 | 0.00 | 0.00 |
| mo008 | h | Oficial de 1ª canalizador. (mão de obra) | 0.256 | 17.41 | 4.46 |
| mo107 | h | Ajudante de canalizador. (mão de obra) | 0.128 | 16.42 | 2.10 |
| % | % | Custos directos complementares | 2 % | 26.25 | 0.53 |
|  |  | Custos directos |  |  | 26.78 |
