# Sumidouro longitudinal de alvenaria, de 200 mm de largura interior e 400 mm de altura, com grelha de aço galvanizado, classe A-15 segundo NP EN 124 e EN 1433

- Propriedade do ficheiro: CYPE INGENIEROS, S.A.
- Formato: FIEBDC-3/2002
- Moeda: EUR
- Custos indirectos: 3.00 %
- IVA: 23.00 %

## U Infra-estruturas no logradouro

### UA Drenagens complementares

#### UAI Sumidouros

**UAI010** m Sumidouro longitudinal de alvenaria, de 200 mm de largura interior e 400 mm de altura, com grelha de aço galvanizado, classe A-15 segundo NP EN 124 e EN 1433.
Formação de sumidouro longitudinal com paredes de alvenaria de tijolo cerâmico furado, assente com argamassa de cimento, confeccionada em obra, dosificação 1:6, camada de emboço afagada interiormente com argamassa de cimento, confeccionada em obra, com aditivo hidrófugo, dosificação 1:3, com grelha e aro de aço galvanizado, de 200 mm de largura interior e 400 mm de altura, classe A-15 segundo NP EN 124 e EN 1433, realizado sobre base de betão simples C20/25 (X0(P); D25; S2; Cl 1,0) de 15 cm de espessura. Inclusive p/p de peças especiais, fixação, sifão em linha visitável colocado à saída do sumidouro para garantir a vedação hidráulica, incluindo o enchimento do tardoz com betão e sem incluir a escavação. Totalmente montado, ligado à rede geral de drenagem e testado.
Inclui: Marcação do traçado do sumidouro. Eliminação das terras soltas no fundo previamente escavado. Betonagem e compactação do betão na execução da base. Execução da alvenaria com tijolos, previamente humedecidos, assentes com argamassa. Execução de aberturas para ligação de tubos. União e ajuste das juntas da tubagem ao sumidouro. Colocação do sifão em linha. Reboco e brunidura interior com argamassa de cimento, arredondando ângulos. Enchimento do tardoz. Colocação do aro e da grelha.
Critério de medição de projecto: Comprimento medido em projecção horizontal, segundo documentação gráfica de Projecto.
Critério de medição de obra: Medir-se-á, em projecção horizontal, o comprimento realmente executado segundo especificações de Projecto.

| Código | Un | Descrição | Rendimento | Preço | Importância |
|---|---|---|---|---|---|
| mt10hmf020fa | m³ | Betão simples C20/25 (X0(P); D25; S2; Cl 1,0), fabricado em central, segundo NP EN 206-1. (material) | 0.741 | 93.72 | 69.45 |
| mt04lpt010c | Ud | Tijolo cerâmico furado duplo, para revestir, 30x20x9 cm, segundo NP EN 771-1. (material) | 19.000 | 0.11 | 2.09 |
| mt08aaa010a | m³ | Água. (material) | 0.012 | 1.50 | 0.02 |
| mt01arg005a | t | Areia de pedreira, para argamassa preparada em obra. (material) | 0.038 | 18.00 | 0.68 |
| mt08cem011a | kg | Cimento Portland CEM II/B-L 32,5 R, cor cinzento, em sacos, segundo NP EN 197-1. (material) | 9.470 | 0.10 | 0.95 |
| mt08adt010 | kg | Aditivo hidrófugo para impermeabilização de argamassas ou betões. (material) | 0.146 | 1.20 | 0.18 |
| mt11rej020a | Ud | Aro e grelha de aço galvanizado, de 200 mm de largura e 500 mm de comprimento, para calha de drenagem de 200 mm de largura interior e 400 mm de altura, classe A-15 segundo NP EN 124 e EN 1433. (material) | 2.000 | 8.44 | 16.88 |
| mt11var120b | Ud | Sifão em linha de PVC, cor cinzento, visitável, com união macho/fêmea, de 110 mm de diâmetro. (material) | 0.200 | 37.31 | 7.46 |
| mq06hor010 | h | Betoneira. (equipamento) | 0.018 | 1.68 | 0.03 |
| au00auh020 |  | Calha para descarga do betão. | 1.000 | 0.00 | 0.00 |
| au00auh040 |  | Vibrador de betão, eléctrico. | 1.000 | 0.00 | 0.00 |
| mo041 | h | Oficial de 1ª construção de obra civil. (mão de obra) | 1.410 | 16.85 | 23.76 |
| mo087 | h | Ajudante de construção de obra civil. (mão de obra) | 0.906 | 16.45 | 14.90 |
| % | % | Custos directos complementares | 2 % | 136.40 | 2.73 |
|  |  | Custos directos |  |  | 139.13 |
