# Tubagem para instalação interior de abastecimento de água, colocada superficialmente, formada por tubo de polietileno reticulado (PE-X), série 5, de 16 mm de diâmetro exterior, PN=6 atm

- Propriedade do ficheiro: CYPE INGENIEROS, S.A.
- Formato: FIEBDC-3/2002
- Moeda: EUR
- Custos indirectos: 3.00 %
- IVA: 23.00 %

**IFI005** m Tubagem para instalação interior de abastecimento de água, colocada superficialmente, formada por tubo de polietileno reticulado (PE-X), série 5, de 16 mm de diâmetro exterior, PN=6 atm.
Fornecimento e montagem de tubagem para instalação interior, colocada superficialmente e fixada ao paramento, formada por tubo de polietileno reticulado (PE-X), série 5, de 16 mm de diâmetro exterior, PN=6 atm e 1,8 mm de espessura, fornecido em rolos. Incluindo p/p de material auxiliar para montagem e fixação, acessórios e peças especiais. Totalmente montada, ligada e testada pela empresa instaladora através dos respectivos ensaios (incluídos neste preço).
Inclui: Marcação. Colocação e fixação do tubo e acessórios. Realização de ensaios.
Critério de medição de projecto: Comprimento medido segundo documentação gráfica de Projecto.
Critério de medição de obra: Medir-se-á o comprimento realmente executado segundo especificações de Projecto.

| Código | Un | Descrição | Rendimento | Preço | Importância |
|---|---|---|---|---|---|
| mt37tpu400a | Ud | Material auxiliar para montagem e fixação das tubagens de polietileno reticulado (PE-X), série 5, de 16 mm de diâmetro exterior, fornecido em rolos. (material) | 1.000 | 0.08 | 0.08 |
| mt37tpu010ac | m | Tubo de polietileno reticulado (PE-X), série 5, de 16 mm de diâmetro exterior, PN=6 atm e 1,8 mm de espessura, fornecido em rolos, segundo NP EN ISO 15875-2, com o preço incrementado em 10% relativamente a acessórios e peças especiais. (material) | 1.000 | 1.78 | 1.78 |
| mo008 | h | Oficial de 1ª canalizador. (mão de obra) | 0.030 | 17.41 | 0.52 |
| mo107 | h | Ajudante de canalizador. (mão de obra) | 0.030 | 16.42 | 0.49 |
| % | % | Custos directos complementares | 2 % | 2.87 | 0.06 |
|  |  | Custos directos |  |  | 2.93 |
