# Tubagem para ventilação primária da rede de drenagem de águas, formada por PVC, de 110 mm de diâmetro, união colada com adesivo

- Propriedade do ficheiro: CYPE INGENIEROS, S.A.
- Formato: FIEBDC-3/2002
- Moeda: EUR
- Custos indirectos: 3.00 %
- IVA: 23.00 %

**ISB040** m Tubagem para ventilação primária da rede de drenagem de águas, formada por PVC, de 110 mm de diâmetro, união colada com adesivo.
Fornecimento e montagem de tubagem para ventilação primária da rede de drenagem de águas, formada por tubo de PVC, de 110 mm de diâmetro e 1,4 mm de espessura. Incluindo p/p de material auxiliar para montagem e fixação, acessórios e peças especiais colocados através de união colada com adesivo. Totalmente montada, ligada e testada.
Inclui: Implantação e traçado das tubagens. Colocação de tubos, acessórios e peças especiais. Colocação e fixação de tubos, acessórios e peças especiais. Limpeza da zona a unir com o líquido de limpeza, aplicação do adesivo e encaixe das peças. Ligação ao tubo de queda.
Critério de medição de projecto: Comprimento medido segundo documentação gráfica de Projecto.
Critério de medição de obra: Medir-se-á o comprimento realmente executado segundo especificações de Projecto.

| Código | Un | Descrição | Rendimento | Preço | Importância |
|---|---|---|---|---|---|
| mt36tvg400f | Ud | Material auxiliar para montagem e fixação das tubagens de PVC, de 110 mm de diâmetro. (material) | 1.000 | 0.41 | 0.41 |
| mt36tvg010fg | m | Tubo de PVC, de 110 mm de diâmetro e 1,4 mm de espessura, com o preço incrementado em 30% relativamente a acessórios e peças especiais. (material) | 1.000 | 3.56 | 3.56 |
| mt11var009 | l | Líquido de limpeza para colagem com adesivo de tubos e acessórios de PVC. (material) | 0.024 | 12.22 | 0.29 |
| mt11var010 | l | Cola para tubos e acessórios de PVC. (material) | 0.012 | 18.62 | 0.22 |
| mo008 | h | Oficial de 1ª canalizador. (mão de obra) | 0.105 | 17.41 | 1.83 |
| mo107 | h | Ajudante de canalizador. (mão de obra) | 0.053 | 16.42 | 0.87 |
| % | % | Custos directos complementares | 2 % | 7.18 | 0.14 |
|  |  | Custos directos |  |  | 7.32 |
