# Tampa de ventilação de PVC, de 110 mm de diâmetro, TAVE-1012M "ADEQUA", união colada com adesivo

- Propriedade do ficheiro: CYPE INGENIEROS, S.A.
- Formato: FIEBDC-3/2002
- Moeda: EUR
- Custos indirectos: 3.00 %
- IVA: 23.00 %

**ISB044** Ud Tampa de ventilação de PVC, de 110 mm de diâmetro, TAVE-1012M "ADEQUA", união colada com adesivo.
Fornecimento e montagem de tampa de ventilação de PVC, de 110 mm de diâmetro, TAVE-1012M "ADEQUA", para tubagem de ventilação, colocado através de união colada com adesivo. Totalmente montado.
Inclui: Marcação. Colocação. Limpeza da zona a unir com o líquido de limpeza, aplicação do adesivo e encaixe das peças.
Critério de medição de projecto: Número de unidades previstas, segundo documentação gráfica de Projecto.
Critério de medição de obra: Medir-se-á o número de unidades realmente executadas segundo especificações de Projecto.

| Código | Un | Descrição | Rendimento | Preço | Importância |
|---|---|---|---|---|---|
| mt36vpq020b | Ud | Tampa de ventilação de PVC, de 110 mm de diâmetro, TAVE-1012M "ADEQUA", para tubagem de ventilação. (material) | 1.000 | 17.98 | 17.98 |
| mt36tiq012b | l | Líquido de limpeza para colagem com adesivo de tubos e acessórios de PVC, "ADEQUA". (material) | 0.008 | 14.42 | 0.12 |
| mt36tiq013b | kg | Cola para tubos e acessórios de PVC, "ADEQUA". (material) | 0.004 | 19.10 | 0.08 |
| mo008 | h | Oficial de 1ª canalizador. (mão de obra) | 0.151 | 17.41 | 2.63 |
| mo107 | h | Ajudante de canalizador. (mão de obra) | 0.151 | 16.42 | 2.48 |
| % | % | Custos directos complementares | 2 % | 23.29 | 0.47 |
|  |  | Custos directos |  |  | 23.76 |
