# Sifão de pavimento de PVC, B-SS "ADEQUA", de 110 mm de diâmetro, com grelha de aço inoxidável, colocado superficialmente sob a laje

- Propriedade do ficheiro: CYPE INGENIEROS, S.A.
- Formato: FIEBDC-3/2002
- Moeda: EUR
- Custos indirectos: 3.00 %
- IVA: 23.00 %

**ISD008** Ud Sifão de pavimento de PVC, B-SS "ADEQUA", de 110 mm de diâmetro, com grelha de aço inoxidável, colocado superficialmente sob a laje.
Fornecimento e instalação de sifão de pavimento de PVC, B-SS "ADEQUA", de 110 mm de diâmetro, com cinco entradas de 40 mm de diâmetro e uma saída de 50 mm de diâmetro, com grelha de aço inoxidável, colocado superficialmente sob a laje. Inclusive prolongador, líquido de limpeza e adesivo para tubos e acessórios de PVC.
Inclui: Disposição de tubos. Montagem, ligação e verificação do seu correcto funcionamento. Realização de ensaios.
Critério de medição de projecto: Número de unidades previstas, segundo documentação gráfica de Projecto.
Critério de medição de obra: Medir-se-á o número de unidades realmente executadas segundo especificações de Projecto.

| Código | Un | Descrição | Rendimento | Preço | Importância |
|---|---|---|---|---|---|
| mt36bsq010a | Ud | Sifão de pavimento de PVC, B-SS "ADEQUA", de 110 mm de diâmetro, com cinco entradas de 40 mm de diâmetro e uma saída de 50 mm de diâmetro, com grelha de aço inoxidável. (material) | 1.000 | 7.92 | 7.92 |
| mt36tiq010qd | m | Tubo de PVC, série B, segundo NP EN 1453-1, resistente ao fogo (resistência ao fogo B-s1, d0 segundo NP EN 13501-1), "ADEQUA", de 110 mm de diâmetro e 3,2 mm de espessura, 3 m de comprimento nominal, com embocadura, junta colada, com o preço incrementado em 15% relativamente a acessórios e peças especiais. (material) | 0.700 | 6.29 | 4.40 |
| mt11var009 | l | Líquido de limpeza para colagem com adesivo de tubos e acessórios de PVC. (material) | 0.040 | 12.22 | 0.49 |
| mt11var010 | l | Cola para tubos e acessórios de PVC. (material) | 0.080 | 18.62 | 1.49 |
| mo008 | h | Oficial de 1ª canalizador. (mão de obra) | 0.251 | 17.41 | 4.37 |
| mo107 | h | Ajudante de canalizador. (mão de obra) | 0.125 | 16.42 | 2.05 |
| % | % | Custos directos complementares | 2 % | 20.72 | 0.41 |
|  |  | Custos directos |  |  | 21.13 |
