# Rede interior de drenagem para casa de banho com capacidade para: sanita, lavatório simples, banheira, bidé, realizada com tubo de PVC, série B

- Propriedade do ficheiro: CYPE INGENIEROS, S.A.
- Formato: FIEBDC-3/2002
- Moeda: EUR
- Custos indirectos: 3.00 %
- IVA: 23.00 %

**ISD010** Ud Rede interior de drenagem para casa de banho com capacidade para: sanita, lavatório simples, banheira, bidé, realizada com tubo de PVC, série B.
Fornecimento e instalação interior de drenagem para casa de banho com capacidade para: sanita, lavatório simples, banheira, bidé, executada com tubo de PVC, série B para a rede de drenagem que liga os aparelhos com o sifão de pavimento e com o tubo de queda, com os diâmetros necessários para cada ponto de serviço, sifão de pavimento de PVC, B-SS "ADEQUA", de 110 mm de diâmetro, com grelha de aço inoxidável. Incluindo p/p de material auxiliar para montagem e fixação, acessórios e peças especiais. Totalmente montada, ligada e testada pela empresa instaladora através dos respectivos ensaios (incluídos neste preço).
Inclui: Marcação. Colocação de tubos, acessórios e peças especiais. Fixação do material auxiliar para montagem e fixação à obra. Colocação de sifão de pavimento. Ligação. Realização de ensaios.
Critério de medição de projecto: Número de unidades previstas, segundo documentação gráfica de Projecto.
Critério de medição de obra: Medir-se-á o número de unidades realmente executadas segundo especificações de Projecto.

| Código | Un | Descrição | Rendimento | Preço | Importância |
|---|---|---|---|---|---|
| mt36tit010bc | m | Tubo de PVC, série B, de 40 mm de diâmetro e 3 mm de espessura, segundo NP EN 1329-1, com o preço incrementado em 10% relativamente a acessórios e peças especiais. (material) | 3.840 | 3.58 | 13.75 |
| mt36tit010cc | m | Tubo de PVC, série B, de 50 mm de diâmetro e 3 mm de espessura, segundo NP EN 1329-1, com o preço incrementado em 10% relativamente a acessórios e peças especiais. (material) | 1.320 | 4.57 | 6.03 |
| mt36tit010fc | m | Tubo de PVC, série B, de 90 mm de diâmetro e 3,2 mm de espessura, segundo NP EN 1329-1, com o preço incrementado em 10% relativamente a acessórios e peças especiais. (material) | 2.125 | 9.44 | 20.06 |
| mt11var009 | l | Líquido de limpeza para colagem com adesivo de tubos e acessórios de PVC. (material) | 0.445 | 12.22 | 5.44 |
| mt11var010 | l | Cola para tubos e acessórios de PVC. (material) | 0.222 | 18.62 | 4.13 |
| mt36tiq010qd | m | Tubo de PVC, série B, segundo NP EN 1453-1, resistente ao fogo (resistência ao fogo B-s1, d0 segundo NP EN 13501-1), "ADEQUA", de 110 mm de diâmetro e 3,2 mm de espessura, 3 m de comprimento nominal, com embocadura, junta colada, com o preço incrementado em 15% relativamente a acessórios e peças especiais. (material) | 0.700 | 6.29 | 4.40 |
| mt36bsq010a | Ud | Sifão de pavimento de PVC, B-SS "ADEQUA", de 110 mm de diâmetro, com cinco entradas de 40 mm de diâmetro e uma saída de 50 mm de diâmetro, com grelha de aço inoxidável. (material) | 1.000 | 7.92 | 7.92 |
| mt36bot011a | Ud | União de PVC para prolongamento de sifão de pavimento, de 40 mm de diâmetro. (material) | 4.000 | 0.59 | 2.36 |
| mt36bot011c | Ud | União de PVC para prolongamento de sifão de pavimento, de 75 mm de diâmetro. (material) | 1.000 | 0.84 | 0.84 |
| mt36tit010da | m | Tubo de PVC, série B, de 75 mm de diâmetro e 3 mm de espessura, segundo NP EN 1329-1. (material) | 1.000 | 6.27 | 6.27 |
| mq06hor010 | h | Betoneira. (equipamento) | 0.005 | 1.68 | 0.01 |
| mo008 | h | Oficial de 1ª canalizador. (mão de obra) | 9.007 | 17.41 | 156.81 |
| mo107 | h | Ajudante de canalizador. (mão de obra) | 4.504 | 16.42 | 73.96 |
| % | % | Custos directos complementares | 2 % | 301.98 | 6.04 |
|  |  | Custos directos |  |  | 308.02 |
