# Sifão em linha, visitável, de PVC, cor telha, SF-110-T "ADEQUA", de 110 mm de diâmetro

- Propriedade do ficheiro: CYPE INGENIEROS, S.A.
- Formato: FIEBDC-3/2002
- Moeda: EUR
- Custos indirectos: 3.00 %
- IVA: 23.00 %

**ISS008** Ud Sifão em linha, visitável, de PVC, cor telha, SF-110-T "ADEQUA", de 110 mm de diâmetro.
Fornecimento e montagem de sifão em linha, visitável, de PVC, cor telha, SF-110-T "ADEQUA", de 110 mm de diâmetro, colocado entre o colector de saída e o ramal de ligação.
Inclui: Montagem, ligação e verificação do seu correcto funcionamento.
Critério de medição de projecto: Número de unidades previstas, segundo documentação gráfica de Projecto.
Critério de medição de obra: Medir-se-á o número de unidades realmente executadas segundo especificações de Projecto.

| Código | Un | Descrição | Rendimento | Preço | Importância |
|---|---|---|---|---|---|
| mt11pvq030a | Ud | Sifão em linha, visitável, de PVC, cor telha, SF-110-T "ADEQUA", de 110 mm de diâmetro. (material) | 1.000 | 80.12 | 80.12 |
| mo008 | h | Oficial de 1ª canalizador. (mão de obra) | 0.351 | 17.41 | 6.11 |
| % | % | Custos directos complementares | 2 % | 86.23 | 1.72 |
|  |  | Custos directos |  |  | 87.95 |
