# Caixa de passagem, pré-fabricada de betão, de dimensões interiores 40x40x50 cm, sobre base de betão simples

- Propriedade do ficheiro: CYPE INGENIEROS, S.A.
- Formato: FIEBDC-3/2002
- Moeda: EUR
- Custos indirectos: 3.00 %
- IVA: 23.00 %

**UAA012** Ud Caixa de passagem, pré-fabricada de betão, de dimensões interiores 40x40x50 cm, sobre base de betão simples.
Fornecimento e montagem de caixa de passagem enterrada, pré-fabricada de betão, de dimensões interiores 40x40x50 cm, sobre base de betão simples C20/25 (X0(P); D25; S2; Cl 1,0) de 15 cm de espessura, com aro e tampa pré-fabricados de betão armado e fecho hermético à passagem dos odores mefíticos. Incluindo ligações de tubagens e remates. Totalmente montada, ligada e testada sem incluir a escavação nem o enchimento do tardoz.
Inclui: Marcação da caixa. Eliminação das terras soltas do fundo da escavação. Betonagem e compactação do betão na execução da base. Colocación de la arqueta prefabricada. Execução de aberturas para ligação de tubos. União e enchimento das juntas dos colectores à caixa. Colocação da tampa e dos acessórios. Eliminação de restos, limpeza final e remoção de entulho. Carga de entulho para camião ou contentor.
Critério de medição de projecto: Número de unidades previstas, segundo documentação gráfica de Projecto.
Critério de medição de obra: Medir-se-á o número de unidades realmente executadas segundo especificações de Projecto.

| Código | Un | Descrição | Rendimento | Preço | Importância |
|---|---|---|---|---|---|
| mt10hmf020da | m³ | Betão simples C16/20 (X0(P); D25; S2; Cl 1,0), fabricado em central, segundo NP EN 206-1. (material) | 0.074 | 90.28 | 6.68 |
| mt11arh010b | Ud | Caixa de passagem com fundo, visitável, pré-fabricada de betão fck=25 MPa, de 40x40x50 cm de medidas interiores, para saneamento. (material) | 1.000 | 36.44 | 36.44 |
| mt11arh020b | Ud | Aro e tampa pré-fabricados de betão armado fck=25 MPa, para caixas de saneamento de 40x40 cm, espessura da tampa 4 cm. (material) | 1.000 | 12.43 | 12.43 |
| mo041 | h | Oficial de 1ª construção de obra civil. (mão de obra) | 0.504 | 16.85 | 8.49 |
| mo087 | h | Ajudante de construção de obra civil. (mão de obra) | 0.373 | 16.45 | 6.14 |
| % | % | Custos directos complementares | 2 % | 70.18 | 1.40 |
|  |  | Custos directos |  |  | 71.58 |
