# Sumidouro sifonado de PVC, cor cinzento RAL 7037, de saída vertical fêmea de 75 mm de diâmetro, com grelha plana de polipropileno de 200x200 mm, PGP-2 "ADEQUA"

- Propriedade do ficheiro: CYPE INGENIEROS, S.A.
- Formato: FIEBDC-3/2002
- Moeda: EUR
- Custos indirectos: 3.00 %
- IVA: 23.00 %

## A Acondicionamento do terreno

### AS Redes de drenagem horizontais

#### ASI Drenagens em pavimentos

**ASI020** Ud Sumidouro sifonado de PVC, cor cinzento RAL 7037, de saída vertical fêmea de 75 mm de diâmetro, com grelha plana de polipropileno de 200x200 mm, PGP-2 "ADEQUA".
Instalação de sumidouro sifonado de PVC, cor cinzento RAL 7037, de saída vertical fêmea de 75 mm de diâmetro, com grelha plana de polipropileno de 200x200 mm, PGP-2 "ADEQUA", para recolha de águas pluviais ou de locais húmidos. Inclusive p/p de acessórios de montagem, peças especiais, material auxiliar e elementos de fixação. Totalmente montado, ligado à rede geral de drenagem e testado.
Inclui: Marcação. Colocação e fixação do sumidouro. União do tubo de drenagem com o tubo de queda ou caixa existentes.
Critério de medição de projecto: Número de unidades previstas, segundo documentação gráfica de Projecto.
Critério de medição de obra: Medir-se-á o número de unidades realmente executadas segundo especificações de Projecto.

| Código | Un | Descrição | Rendimento | Preço | Importância |
|---|---|---|---|---|---|
| mt11clq040a | Ud | Sumidouro sifonado de PVC, cor cinzento RAL 7037, de saída vertical fêmea de 75 mm de diâmetro, com grelha plana de polipropileno de 200x200 mm, PGP-2 "ADEQUA". (material) | 1.000 | 14.29 | 14.29 |
| mt11var020 | Ud | Material auxiliar para saneamento. (material) | 1.000 | 0.75 | 0.75 |
| mo008 | h | Oficial de 1ª canalizador. (mão de obra) | 0.355 | 17.41 | 6.18 |
| % | % | Custos directos complementares | 2 % | 21.22 | 0.42 |
|  |  | Custos directos |  |  | 21.64 |
