# Válvula de assento de latão, de 1/2" de diâmetro, com manípulo e embelezador de aço inoxidável

- Propriedade do ficheiro: CYPE INGENIEROS, S.A.
- Formato: FIEBDC-3/2002
- Moeda: EUR
- Custos indirectos: 3.00 %
- IVA: 23.00 %

## I Instalações

### IF Abastecimento de água

#### IFW Elementos

**IFW010** Ud Válvula de assento de latão, de 1/2" de diâmetro, com manípulo e embelezador de aço inoxidável.
Fornecimento e instalação de válvula de assento de latão, de 1/2" de diâmetro, com manípulo e embelezador de aço inoxidável. Totalmente montada, ligada e testada.
Inclui: Marcação. Ligação da válvula aos tubos.
Critério de medição de projecto: Número de unidades previstas, segundo documentação gráfica de Projecto.
Critério de medição de obra: Medir-se-á o número de unidades realmente executadas segundo especificações de Projecto.

| Código | Un | Descrição | Rendimento | Preço | Importância |
|---|---|---|---|---|---|
| mt37sva020a | Ud | Válvula de assento de latão, de 1/2" de diâmetro, com manípulo e embelezador de aço inoxidável. (material) | 1.000 | 8.83 | 8.83 |
| mt37www010 | Ud | Material auxiliar para instalações de abastecimento de água. (material) | 1.000 | 1.40 | 1.40 |
| mo008 | h | Oficial de 1ª canalizador. (mão de obra) | 0.106 | 17.41 | 1.85 |
| mo107 | h | Ajudante de canalizador. (mão de obra) | 0.106 | 16.42 | 1.74 |
| % | % | Custos directos complementares | 2 % | 13.82 | 0.28 |
|  |  | Custos directos |  |  | 14.10 |
