# Válvula de ventilação de PVC, de 32 mm de diâmetro, Minivent "ADEQUA", para tubagem de ventilação terciária, colada com adesivo

- Propriedade do ficheiro: CYPE INGENIEROS, S.A.
- Formato: FIEBDC-3/2002
- Moeda: EUR
- Custos indirectos: 3.00 %
- IVA: 23.00 %

## I Instalações

### IS Drenagem de águas

#### ISD Ramais de descarga

**ISD007** Ud Válvula de ventilação de PVC, de 32 mm de diâmetro, Minivent "ADEQUA", para tubagem de ventilação terciária, colada com adesivo.
Fornecimento e montagem de válvula de ventilação de PVC, de 32 mm de diâmetro, Minivent "ADEQUA", para tubagem de ventilação terciária, colocada através união colada com adesivo. Inclusive líquido de limpeza e adesivo para tubos e acessórios de PVC.
Inclui: Montagem, ligação e verificação do seu correcto funcionamento.
Critério de medição de projecto: Número de unidades previstas, segundo documentação gráfica de Projecto.
Critério de medição de obra: Medir-se-á o número de unidades realmente executadas segundo especificações de Projecto.

| Código | Un | Descrição | Rendimento | Preço | Importância |
|---|---|---|---|---|---|
| mt36vpq015h | Ud | Válvula de ventilação de PVC, de 32 mm de diâmetro, Minivent "ADEQUA", para tubagem de ventilação terciária. (material) | 1.000 | 53.85 | 53.85 |
| mt11var009 | l | Líquido de limpeza para colagem com adesivo de tubos e acessórios de PVC. (material) | 0.006 | 12.22 | 0.07 |
| mt11var010 | l | Cola para tubos e acessórios de PVC. (material) | 0.003 | 18.62 | 0.06 |
| mo008 | h | Oficial de 1ª canalizador. (mão de obra) | 0.213 | 17.41 | 3.71 |
| mo107 | h | Ajudante de canalizador. (mão de obra) | 0.213 | 16.42 | 3.50 |
| % | % | Custos directos complementares | 2 % | 61.19 | 1.22 |
|  |  | Custos directos |  |  | 62.41 |
