# Sumidouro sifonado de PVC com grelha de aço inoxidável de 100x100 mm e saídas vertical e horizontal de 40 mm de diâmetro, SS-55 "ADEQUA"

- Propriedade do ficheiro: CYPE INGENIEROS, S.A.
- Formato: FIEBDC-3/2002
- Moeda: EUR
- Custos indirectos: 3.00 %
- IVA: 23.00 %

## I Instalações

### IS Drenagem de águas

#### ISD Ramais de descarga

**ISD009** Ud Sumidouro sifonado de PVC com grelha de aço inoxidável de 100x100 mm e saídas vertical e horizontal de 40 mm de diâmetro, SS-55 "ADEQUA".
Fornecimento e instalação de sumidouro sifonado de PVC com grelha de aço inoxidável de 100x100 mm e saídas vertical e horizontal de 40 mm de diâmetro, SS-55 "ADEQUA". Totalmente montado, ligado e testado pela empresa instaladora através dos respectivos ensaios (incluídos neste preço).
Inclui: Marcação. Colocação do sumidouro. Ligação. Realização de ensaios.
Critério de medição de projecto: Número de unidades previstas, segundo documentação gráfica de Projecto.
Critério de medição de obra: Medir-se-á o número de unidades realmente executadas segundo especificações de Projecto.

| Código | Un | Descrição | Rendimento | Preço | Importância |
|---|---|---|---|---|---|
| mt15req010j | Ud | Sumidouro sifonado de PVC com grelha de aço inoxidável de 100x100 mm e saídas vertical e horizontal de 40 mm de diâmetro, SS-55 "ADEQUA", para chuveiro executado "in situ". (material) | 1.000 | 12.22 | 12.22 |
| mo008 | h | Oficial de 1ª canalizador. (mão de obra) | 0.160 | 17.41 | 2.79 |
| mo107 | h | Ajudante de canalizador. (mão de obra) | 0.080 | 16.42 | 1.31 |
| % | % | Custos directos complementares | 2 % | 16.32 | 0.33 |
|  |  | Custos directos |  |  | 16.65 |
