# Colector enterrado de saneamento, com caixas (não incluídas neste preço), de PVC liso, série SN-4, rigidez anelar nominal 4 kN/m², de 160 mm de diâmetro, colado com adesivo

- Propriedade do ficheiro: CYPE INGENIEROS, S.A.
- Formato: FIEBDC-3/2002
- Moeda: EUR
- Custos indirectos: 3.00 %
- IVA: 23.00 %

**ASC010** m Colector enterrado de saneamento, com caixas (não incluídas neste preço), de PVC liso, série SN-4, rigidez anelar nominal 4 kN/m², de 160 mm de diâmetro, colado com adesivo.
Fornecimento e montagem de colector enterrado de rede horizontal de saneamento, com caixas (não incluídas neste preço), com uma pendente mínima de 1,00% para a drenagem de águas residuais e 0,50% para a drenagem de águas pluviais, formado por tubo de PVC liso, série SN-4, rigidez anelar nominal 4 kN/m², de 160 mm de diâmetro exterior, colado com adesivo, colocado sobre camada ou leito de areia de 10 cm de espessura, devidamente compactada e nivelada com apiloador (saltitão) de condução manual, enchimento lateral compactado até metade do diâmetro do tubo e posterior enchimento com a mesma areia até 30 cm por cima da geratriz superior do tubo. Inclusive líquido de limpeza e cola, sem incluir a escavação nem o posterior enchimento principal das valas. Totalmente montado, ligado e testado através dos ensaios correspondentes (incluídos neste preço).
Inclui: Marcação do traçado da conduta com as respectivas pendentes. Eliminação das terras soltas do fundo da escavação. Disposição de tubos e peças especiais. Descarga da areia no fundo da vala. Colocação dos colectores no fundo da vala. Montagem da instalação. Limpeza da zona a unir com o líquido de limpeza, aplicação do adesivo e encaixe das peças. Execução do enchimento envolvente. Realização de ensaios.
Critério de medição de projecto: Comprimento medido em projecção horizontal, segundo documentação gráfica de Projecto, entre faces interiores de caixas.
Critério de medição de obra: Medir-se-á, em projecção horizontal, o comprimento realmente executado segundo especificações de Projecto, entre faces interiores de caixas, incluindo os tramos ocupados por peças especiais.

| Código | Un | Descrição | Rendimento | Preço | Importância |
|---|---|---|---|---|---|
| mt01ara010 | m³ | Areia de 0 a 5 mm de diâmetro. (material) | 0.346 | 12.02 | 4.16 |
| mt11tpb030c | m | Tubo de PVC liso, para saneamento enterrado sem pressão, série SN-4, rigidez anelar nominal 4 kN/m², de 160 mm de diâmetro exterior e 4 mm de espessura, segundo NP EN 1401-1. (material) | 1.050 | 6.59 | 6.92 |
| mt11var009 | l | Líquido de limpeza para colagem com adesivo de tubos e acessórios de PVC. (material) | 0.063 | 12.22 | 0.77 |
| mt11var010 | l | Cola para tubos e acessórios de PVC. (material) | 0.031 | 18.62 | 0.58 |
| mq04dua020b | h | Dumper de descarga frontal de 2 t de carga útil. (equipamento) | 0.033 | 9.27 | 0.31 |
| mq02rop020 | h | Apiloador (Saltitão) de condução manual, de 80 kg, com placa de 30x30 cm. (equipamento) | 0.244 | 3.50 | 0.85 |
| mq02cia020j | h | Camião cisterna de 8 m³ de capacidade. (equipamento) | 0.003 | 40.08 | 0.12 |
| mo020 | h | Oficial de 1ª construção. (mão de obra) | 0.127 | 16.85 | 2.14 |
| mo113 | h | Operário não qualificado construção. (mão de obra) | 0.195 | 15.82 | 3.08 |
| mo008 | h | Oficial de 1ª canalizador. (mão de obra) | 0.138 | 17.41 | 2.40 |
| mo107 | h | Ajudante de canalizador. (mão de obra) | 0.069 | 16.42 | 1.13 |
| % | % | Custos directos complementares | 2 % | 22.46 | 0.45 |
|  |  | Custos directos |  |  | 22.91 |
