# Ramal de introdução de água potável

- Propriedade do ficheiro: CYPE INGENIEROS, S.A.
- Formato: FIEBDC-3/2002
- Moeda: EUR
- Custos indirectos: 3.00 %
- IVA: 23.00 %

**IFB010** Ud Ramal de introdução de água potável, de 8 m de comprimento, colocado superficialmente, formada por tubo de polipropileno copolímero random (PP-R), de 32 mm de diâmetro exterior, PN=10 atm; válvula de corte adufa.
Fornecimento e montagem de ramal de introdução de água potável de 8 m de comprimento, colocado superficialmente e fixado ao paramento, formada por tubo de polipropileno copolímero random (PP-R), de 32 mm de diâmetro exterior, PN=10 atm e 2,9 mm de espessura; válvula de corte adufa de. Incluindo p/p de elementos de montagem e fixação, acessórios e peças especiais, e outro material auxiliar. Totalmente montado, ligado e testado pela empresa instaladora através dos respectivos ensaios (incluídos neste preço).
Inclui: Marcação. Colocação e fixação do tubo e acessórios. Montagem da válvula de corte. Realização de ensaios.
Critério de medição de projecto: Número de unidades previstas, segundo documentação gráfica de Projecto.
Critério de medição de obra: Medir-se-á o número de unidades realmente executadas segundo especificações de Projecto.

| Código | Un | Descrição | Rendimento | Preço | Importância |
|---|---|---|---|---|---|
| mt37svc010f | Ud | Válvula adufa de latão fundido, para enroscar, de 1". (material) | 1.000 | 9.62 | 9.62 |
| mt37toa400b | Ud | Material auxiliar para montagem e fixação das tubagens de polipropileno copolímero random (PP-R), de 32 mm de diâmetro exterior. (material) | 8.000 | 0.11 | 0.88 |
| mt37toa110bg | m | Tubo de polipropileno copolímero random (PP-R), de 32 mm de diâmetro exterior, PN=10 atm e 2,9 mm de espessura, segundo NP EN ISO 15874-2, com o preço incrementado em 30% relativamente a acessórios e peças especiais. (material) | 8.000 | 3.37 | 26.96 |
| mo008 | h | Oficial de 1ª canalizador. (mão de obra) | 0.507 | 17.41 | 8.83 |
| mo107 | h | Ajudante de canalizador. (mão de obra) | 0.507 | 16.42 | 8.32 |
| % | % | Custos directos complementares | 2 % | 54.61 | 1.09 |
|  |  | Custos directos |  |  | 55.70 |
