# Válvula de ventilação de PVC, de 75 mm de diâmetro, Maxivent "ADEQUA", para tubagem de ventilação primária ou secundária, união colada com adesivo

- Propriedade do ficheiro: CYPE INGENIEROS, S.A.
- Formato: FIEBDC-3/2002
- Moeda: EUR
- Custos indirectos: 3.00 %
- IVA: 23.00 %

**ISB043** Ud Válvula de ventilação de PVC, de 75 mm de diâmetro, Maxivent "ADEQUA", para tubagem de ventilação primária ou secundária, união colada com adesivo.
Fornecimento e montagem de válvula de ventilação de PVC, de 75 mm de diâmetro, Maxivent "ADEQUA", para tubagem de ventilação primária ou secundária, colocada através de união colada com adesivo. Totalmente montada.
Inclui: Marcação. Colocação. Limpeza da zona a unir com o líquido de limpeza, aplicação do adesivo e encaixe das peças.
Critério de medição de projecto: Número de unidades previstas, segundo documentação gráfica de Projecto.
Critério de medição de obra: Medir-se-á o número de unidades realmente executadas segundo especificações de Projecto.

| Código | Un | Descrição | Rendimento | Preço | Importância |
|---|---|---|---|---|---|
| mt36vpq010h | Ud | Válvula de ventilação de PVC, de 75 mm de diâmetro, Maxivent "ADEQUA", para tubagem de ventilação primária ou secundária. (material) | 1.000 | 88.56 | 88.56 |
| mt36tiq012b | l | Líquido de limpeza para colagem com adesivo de tubos e acessórios de PVC, "ADEQUA". (material) | 0.007 | 14.42 | 0.10 |
| mt36tiq013b | kg | Cola para tubos e acessórios de PVC, "ADEQUA". (material) | 0.004 | 19.10 | 0.08 |
| mo008 | h | Oficial de 1ª canalizador. (mão de obra) | 0.213 | 17.41 | 3.71 |
| mo107 | h | Ajudante de canalizador. (mão de obra) | 0.213 | 16.42 | 3.50 |
| % | % | Custos directos complementares | 2 % | 95.95 | 1.92 |
|  |  | Custos directos |  |  | 97.87 |
