# Caleira circular de PVC, Plunia CA-130-B "ADEQUA", de desenvolvimento 130 mm, cor branca RAL 9016

- Propriedade do ficheiro: CYPE INGENIEROS, S.A.
- Formato: FIEBDC-3/2002
- Moeda: EUR
- Custos indirectos: 3.00 %
- IVA: 23.00 %

**ISC010** m Caleira circular de PVC, Plunia CA-130-B "ADEQUA", de desenvolvimento 130 mm, cor branca RAL 9016.
Fornecimento e montagem da caleira circular de PVC, Plunia CA-130-B "ADEQUA", de desenvolvimento 130 mm, cor branca RAL 9016, para recolha de águas, formada por peças pré-formadas, fixadas através de chapas metálicas de fixação ao beirado e ganchos de PVC, com uma pendente mínima de 0,5%. Inclusive p/p de peças especiais, remates finais do mesmo material e peças de ligação a tubos de queda. Totalmente montada, ligada e testada.
Inclui: Marcação do traçado da caleira. Colocação e fixação de abraçadeiras. Montagem das peças, partindo do ponto de drenagem. União das peças. Ligação aos tubos de queda.
Critério de medição de projecto: Comprimento medido segundo documentação gráfica de Projecto.
Critério de medição de obra: Medir-se-á o comprimento realmente executado segundo especificações de Projecto.

| Código | Un | Descrição | Rendimento | Preço | Importância |
|---|---|---|---|---|---|
| mt36cau050a | m | Caleira circular de PVC, Plunia CA-130-B "ADEQUA", de desenvolvimento 130 mm, cor branca RAL 9016, segundo EN 607, inclusive p/p de suportes, esquinas, tampas, remates finais, peças de ligação a tubos de queda e peças especiais. (material) | 1.100 | 11.24 | 12.36 |
| mt36cau030 | Ud | Material auxiliar para caleiras e tubos de queda de instalações de evacuação de PVC, "ADEQUA". (material) | 0.250 | 1.92 | 0.48 |
| mo008 | h | Oficial de 1ª canalizador. (mão de obra) | 0.214 | 17.41 | 3.73 |
| mo107 | h | Ajudante de canalizador. (mão de obra) | 0.214 | 16.42 | 3.51 |
| % | % | Custos directos complementares | 2 % | 20.08 | 0.40 |
|  |  | Custos directos |  |  | 20.48 |
