# Ramal de descarga, colocado superficialmente, de PVC, série B, de 32 mm de diâmetro, união colada com adesivo

- Propriedade do ficheiro: CYPE INGENIEROS, S.A.
- Formato: FIEBDC-3/2002
- Moeda: EUR
- Custos indirectos: 3.00 %
- IVA: 23.00 %

**ISD005** m Ramal de descarga, colocado superficialmente, de PVC, série B, de 32 mm de diâmetro, união colada com adesivo.
Fornecimento e instalação de ramal de descarga, colocado superficialmente e fixado ao paramento, formado por tubo de PVC, série B, de 32 mm de diâmetro e 3 mm de espessura, que liga o aparelho com o tubo de queda, o colector ou o sifão de pavimento. Incluindo p/p de material auxiliar para montagem e fixação, acessórios e peças especiais colocados através de união colada com adesivo. Totalmente montado, ligado e testado pela empresa instaladora através dos respectivos ensaios (incluídos neste preço).
Inclui: Marcação. Colocação de tubos, acessórios e peças especiais. Fixação do material auxiliar para montagem e fixação à obra. Colocação e fixação de tubos, acessórios e peças especiais. Realização de ensaios.
Critério de medição de projecto: Comprimento medido segundo documentação gráfica de Projecto.
Critério de medição de obra: Medir-se-á o comprimento realmente executado segundo especificações de Projecto.

| Código | Un | Descrição | Rendimento | Preço | Importância |
|---|---|---|---|---|---|
| mt36tit400a | Ud | Material auxiliar para montagem e fixação das tubagens de PVC, série B, de 32 mm de diâmetro. (material) | 1.000 | 0.38 | 0.38 |
| mt36tit010ac | m | Tubo de PVC, série B, de 32 mm de diâmetro e 3 mm de espessura, segundo NP EN 1329-1, com o preço incrementado em 10% relativamente a acessórios e peças especiais. (material) | 1.050 | 2.80 | 2.94 |
| mt11var009 | l | Líquido de limpeza para colagem com adesivo de tubos e acessórios de PVC. (material) | 0.020 | 12.22 | 0.24 |
| mt11var010 | l | Cola para tubos e acessórios de PVC. (material) | 0.010 | 18.62 | 0.19 |
| mo008 | h | Oficial de 1ª canalizador. (mão de obra) | 0.085 | 17.41 | 1.48 |
| mo107 | h | Ajudante de canalizador. (mão de obra) | 0.043 | 16.42 | 0.71 |
| % | % | Custos directos complementares | 2 % | 5.94 | 0.12 |
|  |  | Custos directos |  |  | 6.06 |
