# Impermeabilização sob revestimento ou ladrilhamento cerâmico

- Propriedade do ficheiro: CYPE INGENIEROS, S.A.
- Formato: FIEBDC-3/2002
- Moeda: EUR
- Custos indirectos: 3.00 %
- IVA: 23.00 %

**NIH020** m² Impermeabilização sob revestimento ou ladrilhamento cerâmico, em paramentos verticais e horizontais de locais húmidos, composta de: camada separadora sob impermeabilização: geotêxtil não tecido composto por fibras de poliéster entrelaçadas, (300 g/m²), sobre formação de pendentes (não incluída neste preço); impermeabilização monocamada não colada: lâmina impermeabilizante de PVC de 1,5x1,5 m, LPVC "ADEQUA", fixada em sobreposição e bordos através de soldadura termoplástica; e camada separadora sob protecção: geotêxtil não tecido composto por fibras de poliéster entrelaçadas, (300 g/m²), preparada para receber directamente o revestimento (não incluído neste preço).
Execução de impermeabilização sob revestimento ou ladrilhamento cerâmico, em paramentos verticais e horizontais de locais húmidos, composta de: CAMADA SEPARADORA SOB IMPERMEABILIZAÇÃO: geotêxtil não tecido composto por fibras de poliéster entrelaçadas, com uma resistência à tracção longitudinal de 3,45 kN/m, uma resistência à tracção transversal de 3,45 kN/m, uma abertura de cone ao ensaio de perfuração dinâmica segundo NP EN ISO 13433 inferior a 15 mm, resistência CBR ao punçoamento 0,8 kN e uma massa superficial de 300 g/m², sobre formação de pendentes (não incluído neste preço); IMPERMEABILIZAÇÃO: tipo monocamada, não colada, através de lâmina impermeabilizante de PVC de 1,5x1,5 m, LPVC "ADEQUA", fixada em sobreposição e bordos através de soldadura termoplástica; CAMADA SEPARADORA SOB PROTECÇÃO: geotêxtil não tecido composto por fibras de poliéster entrelaçadas, com uma resistência à tracção longitudinal de 3,45 kN/m, uma resistência à tracção transversal de 3,45 kN/m, uma abertura de cone ao ensaio de perfuração dinâmica segundo NP EN ISO 13433 inferior a 15 mm, resistência CBR ao punçoamento 0,8 kN e uma massa superficial de 300 g/m², preparada para receber directamente o revestimento (não incluído neste preço). Incluindo p/p de tratamento de ligações, corte e preparação das lâminas impermeabilizantes de PVC.
Inclui: Colocação da camada separadora sob impermeabilização. Corte e preparação das lâminas impermeabilizantes de PVC. Colocação da impermeabilização. Tratamento de ligações, juntas e pontos singulares. Colocação da camada separadora sob protecção.
Critério de medição de projecto: Superfície medida segundo documentação gráfica de Projecto.
Critério de medição de obra: Medir-se-á a superfície realmente executada segundo especificações de Projecto.

| Código | Un | Descrição | Rendimento | Preço | Importância |
|---|---|---|---|---|---|
| mt14gsa020dg | m² | Geotêxtil não tecido composto por fibras de poliéster entrelaçadas, com uma resistência à tracção longitudinal de 3,45 kN/m, uma resistência à tracção transversal de 3,45 kN/m, uma abertura de cone ao ensaio de perfuração dinâmica segundo NP EN ISO 13433 inferior a 15 mm, resistência CBR ao punçoamento 0,8 kN e uma massa superficial de 300 g/m², segundo EN 13252. (material) | 2.100 | 1.17 | 2.46 |
| mt15req015e | Ud | Lâmina impermeabilizante de PVC de 1,5x1,5 m, LPVC "ADEQUA". (material) | 0.470 | 53.74 | 25.26 |
| mo029 | h | Oficial de 1ª aplicador de lâminas impermeabilizantes. (mão de obra) | 0.325 | 16.85 | 5.48 |
| mo067 | h | Ajudante de aplicador de lâminas impermeabilizantes. (mão de obra) | 0.325 | 16.45 | 5.35 |
| % | % | Custos directos complementares | 2 % | 38.55 | 0.77 |
|  |  | Custos directos |  |  | 39.32 |
